# Leistungsbeschreibung (GAEB 90, DA81)

## Leistungsverzeichnis

### Titel 01 Titel 01:Siding-Fassadenprofil auf Stahlkassette

**01.01 Stahlkassetten Innenschale ohne statische Beanspruchung Dimension: Materialstärke: Stahlkassettenprofile aus beidseitig nach DIN EN 10346 verzinktem und nach DIN EN 10169 beschichtetem Stahlblech, Innenseite mit SP- Bandbeschichtung (Polyester) in der Farbe ~RAL 9002, Schichtdicke ca. 15 µm, Korrosivitätskategorie C2, Baustoffklasse A1, Profilrückseite schutzbeschichtet. mit bauaufsichtlich zugelassen Befestigern fachgerecht montieren**
Stahlkassetten Innenschale ohne statische Beanspruchung
Dimension:
Materialstärke:
Stahlkassettenprofile aus beidseitig nach DIN EN 10346
verzinktem und nach DIN EN 10169 beschichtetem
Stahlblech, Innenseite mit SP-Bandbeschichtung
(Polyester) in der Farbe ~RAL 9002, Schichtdicke ca.
15 µm, Korrosivitätskategorie C2, Baustoffklasse A1,
Profilrückseite schutzbeschichtet.
mit bauaufsichtlich zugelassen Befestigern fachgerecht
montieren

Angebotenes Produkt:
Menge: 1,000 m2

**01.02 Statisches Wechselprofil aus Stahl verz. als Kaltprofil mehrfach gekantet Materialstärke: nach Stützweite Geometrie: nach Stützweite unsichtbar in Kassettenprofil zur Aufnahme der Edelstahlkonsole, Lastabtrag erfolgt über das Wechselprofil in das Tragwerk, das Kassettenprofil bleibt statisch unbeansprucht Angebotenes Produkt**
Statisches Wechselprofil aus Stahl verz.
als Kaltprofil mehrfach gekantet
Materialstärke: nach Stützweite
Geometrie: nach Stützweite
unsichtbar in Kassettenprofil zur Aufnahme der
Edelstahlkonsole, Lastabtrag erfolgt über das
Wechselprofil in das Tragwerk, das Kassettenprofil
bleibt statisch unbeansprucht

Angebotenes Produkt:
Menge: 1,000 m

**01.03 Statisches Wechselprofil aus Stahl grundiert warmgewalztes Hohlprofil mit beidseitig angeschweisster Kopfplatte Materialstärke: nach Stützweite Geometrie: nach Stützweite sichtbar hinter dem Kassettenprofil montiert zur Aufnahme der PRO+® Edelstahlkonsole, Lastabtrag erfolgt über das Wechselprofil in das Tragwerk, das Kassettenprofil bleibt statisch unbeansprucht**
*** Bedarfsposition ohne GB
Statisches Wechselprofil aus Stahl grundiert
warmgewalztes Hohlprofil mit beidseitig
angeschweisster Kopfplatte
Materialstärke: nach Stützweite
Geometrie: nach Stützweite
sichtbar hinter dem  Kassettenprofil montiert zur
Aufnahme der Edelstahlkonsole, Lastabtrag erfolgt über
das Wechselprofil in das Tragwerk, das Kassettenprofil
bleibt statisch unbeansprucht

Angebotenes Produkt:
Menge: 1,000 m

**01.04 Unterkonstruktion aus einem selbsttragenden Doppelkammerprofil aus Aluminium blank, zur Aufnahme des Fassadenprofils Trägheitsmoment: mindestens 27,34 cm^4 U-Wandkonsolen aus Edelstahl 1.4301 Dicke 3,00 mm Ausladung: z. B Modulrrohr M115 und U-Wandkonsole von PRO+® oder gleichwertig**
Unterkonstruktion aus einem selbsttragenden
Doppelkammerprofil aus Aluminium blank,  zur Aufnahme
des  Fassadenprofils
Trägheitsmoment: mindestens 27,34 cm^4
U-Wandkonsolen aus Edelstahl 1.4301
Dicke 3,00 mm
Ausladung:

z. B. Modulrohr M115 und U-Wandkonsole von
PRO+®, Gramm Profiltechnik GmbH, info@proplusfassade.com,  oder gleichwertig

Angebotenes Produkt:

Befestigung nach statischer Erfordernis mit
bauaufsichtlich zugelassenen Befestigern
fertigen, liefern, flucht- und lotgerecht montieren
Menge: 1,000 m

**01.05 Unterkonstruktion aus einem selbsttragenden Doppelkammerprofil aus Aluminium blank, zur Aufnahme des Fassadenprofils Trägheitsmoment: mindestens 9,13 cm^4 U-Wandkonsolen aus Edelstahl 1.4301 Dicke 3,00 mm Ausladung: z. B Modulrrohr M75 und U-Wandkonsole von PRO+® oder gleichwertig**
Unterkonstruktion aus einem selbsttragenden
Doppelkammerprofil aus Aluminium blank,  zur Aufnahme
des  Fassadenprofils
Trägheitsmoment: mindestens 9,13 cm^4
U-Wandkonsolen aus Edelstahl 1.4301
Dicke 3,00 mm
Ausladung:

z. B. Modulrohr M75 und U-Wandkonsole von
PRO+®, Gramm Profiltechnik GmbH, info@proplusfassade.com,  oder gleichwertig

Angebotenes Produkt:

Befestigung nach statischer Erfordernis mit
bauaufsichtlich zugelassenen Befestigern
fertigen, liefern, flucht- und lotgerecht montieren
Menge: 1,000 m

**01.06 Kassettendämmplatte mit Vorsatzdämmung Mineralfaserdämmung aus Steinwolle WLG 035 und durchgehend hydrophobiert Lieferdicke: Nichtbrennbar, Euroklasse A1 nach DIN EN 13501; Schmelzpunkt > 1000° C nach DIN 4102-17 Dämmplatten liefern und im Mittel mit 5 Dämmstoffhaltern pro m² mechanisch befestigen**
Kassettendämmplatte mit Vorsatzdämmung
Mineralfaserdämmung aus Steinwolle  WLG 035 und
durchgehend hydrophobiert
Lieferdicke:
Nichtbrennbar, Euroklasse A1 nach DIN EN 13501;
Schmelzpunkt > 1000° C nach DIN 4102-17
Dämmplatten liefern und im Mittel mit 5
Dämmstoffhaltern pro m² mechanisch
befestigen

Hersteller:
Angebotenes Produkt:
Menge: 1,000 m²

**01.07 Siding- Fassadenprofil Stahl**
Siding-Fassadenprofil aus  Stahl

Deckbreite:
Fugenbreite: max. 20 mm
Materialstärke:
Verlegerichtung: horizontal
Beschichtung: PVDF oder PE
Farbton: nach Standardfarbkarte Hersteller
Schichtstärke: 25 my
Korrosionsschutzklasse: III
Profilinnenseite: RSL
Lieferlänge max: 10.000 mm

z.B. PRO+® Fassadenprofil Stahl F01-ST, Gramm
Profiltechnik GmbH, info@proplus-fassade.com,  oder
gleichwertig

Angebotenes Produkt:

Fertigen, liefern und  als vorgehängte hinterlüftete
Fassadenbekleidung inkl. profilierter Windsogsicherung
horizontal auf der vorgenannten Unterkonstruktion
durchdringungsfrei eingehängt und  mittels 1 Stk.
Festpunktniet je Paneel gegen horizontales Verrutschen
gesichert
Menge: 1,000 m²

**01.08 Siding-Fassadenprofil aus Aluminium**
Siding-Fassadenprofil aus  Aluminium

Deckbreite:
Fugenbreite: max. 20 mm
Materialstärke:
Verlegerichtung: horizontal
Beschichtung: PE
Farbton: nach Standardfarbkarte Hersteller
Schichtstärke: 25 my
Korrosionsschutzklasse: III
Profilinnenseite: RSL
Lieferlänge max: 10.000 mm

z.B. PRO+® Fassadenprofil Stahl F01-AL, Gramm
Profiltechnik GmbH, info@proplus-fassade.com,  oder
gleichwertig

Angebotenes Produkt:

Fertigen, liefern und  als vorgehängte hinterlüftete
Fassadenbekleidung inkl. profilierter Windsogsicherung
horizontal auf der vorgenannten Unterkonstruktion
durchdringungsfrei eingehängt und  mittels 1 Stk.
Festpunktniet je Paneel gegen horizontales Verrutschen
gesichert
Menge: 1,000 m²

**01.09 Siding-Greenpaneel aus Aluminium**
Siding-Greenpaneel aus Aluminium

Deckbreite: 500 mm
Fugenbreite:  20 mm
Materialstärke: 1,5 mm
Verlegerichtung: horizontal
Beschichtung: Polyester
Schichtstärke: 25 my
Korrosionsschutzklasse: III
Profilinnenseite: RSL
Lieferlänge max: 10.000 mm
Vliessystem 3-lagig vernäht mit Abdichtungsschicht
grünem Abdecktextil, Granulat, 30 verschieden Pflanzen
wählbar

z.B. PRO+® Green-Paneel G01, Gramm Profiltechnik GmbH,
info@proplus-fassade.com,  oder gleichwertig

Angebotenes Produkt:

Fertigen, liefern und  als vorgehängte hinterlüftete
Fassadenbekleidung inkl. profilierter Windsogsicherung
horizontal auf der vorgenannten Unterkonstruktion
durchdringungsfrei eingehängt und  mittels 1 Stk.
Festpunktniet je Paneel gegen horizontales Verrutschen
gesichert
Menge: 1,000 m²

**01.10 Bewässerungstechnik für Siding-Greenpaneell**
Bewässerungstechnik für Green Modul
Bewässerungstechnik
bestehend aus:
Mobilfunk-Router
Düngedosiereinrichtung über elektrische
Injektionspumpe und Wasserzähler
Stammlösungsbehälter 20 l
Filter
6 Magnetventile (Anzahl der
notwendigen Bewässerungskreisläufe)
Manometer
Pumpenstartrelais
Frostsensor
Automatischer Winterbetrieb
Vorlaufbehälter für die Wassertrennung
nach DIN EN 1717 mit ca. 120 l
Füllmenge liefern und aufstellen.
Die Wassertrennung hat gemäß DIN EN
717 mit freiem Auslauf zu erfolgen.
Der Vorlaufbehälter ist mit folgenden
Einrichtungen ausgestattet:
Nachspeiseeinrichtungen
Anschluß ½" AG)
Anschlussmuffe für Notüberlauf
T 50
Niveauschalter
Niedrigwasserstand als
Trockenlaufschutz für die Pumpe
Steuerung mit Fernwartung

z. B. PRO+® Bewässerungstechnik, Gramm Profiltechnik
GmbH, info@proplus-fassade.com,  oder gleichwertig

Angebotenes Produkt:

Liefern und gebrauchsfertig installieren und einrichten
Menge: 1,000 Stk.

**01.11 Bewässerungsleitungen und Anschlüsse PE-Spezialrohr d=16mm notwendige Formteile und Anschlussstücke für 16 mm Tropfrohr (Kupplung, T-Stück, Winkel, M-Endstopfen, DM Fit 3/4" mit Überwurfmutter und Dichtring) Anschlussstücke für Übergabe Fassadendurchdringung**
Bewässerungsleitungen und Anschlüsse
PE-Spezialrohr d=16mm
notwendige Formteile und Anschlussstücke für 16 mm
Tropfrohr
(Kupplung, T-Stück, Winkel,
M-Endstopfen, DM Fit 3/4" mit Überwurfmutter und Dichtr
ing)
Anschlussstücke für Übergabe Fassadendurchdringung

Angebotenes Produkt:

Liefern und fachgerecht installieren
Menge: 1,000 Stk.

**01.12 Zulage zu Pos. 01.06 geschweißte Entwässerungsrinne aus Aluminium 2,00 mm blank mit beidseitig aufgeschweißten Endböden auf dem Sockelpaneel dicht verklebt Ausladung 100 mm Höhe 100 mm mit angepasstem Entwässerungsstutzen DN 30 fertigen, liefern und montieren**
Zulage zu Pos. 01.06
geschweißte Entwässerungsrinne aus Aluminium 2,00 mm
blank mit beidseitig aufgeschweißten Endböden auf dem
Sockelpaneel dicht verklebt
Ausladung 100 mm
Höhe 100 mm
mit angepasstem Entwässerungsstutzen DN 30
fertigen, liefern und montieren

Angebotenes Produkt:

Liefern und mit bauaufsichtlich zugelassenen
Befestigern fachgerecht einbauen
Menge: 1,000 m

**01.13 Gerahmtes Photovoltaikmodul mit Überkopfzulassung**
Gerahmtes bauaufsichtlich für Überkopfmontage
zugelassenes PV- Modul
Hersteller:
Größe:
Rahmenhöhe
Leistung:
Fuge: 20 mm
Verlegerichtung: horizontal/landscape

Halteschienen  oben/unten aus: Aluminium 1,6 mm
schwarz eloxiert
Länge: angepasst an PV-Modul

z. B. PRO+® Flexschienen X01/X02, Gramm Profiltechnik
GmbH, info@proplus-fassade.com,  oder gleichwertig

Angebotenes Produkt:

Halteschienen oben und unten am  PV-Modul befestigt
und als vorgehängte hinterlüftete Fassadenbekleidung
auf vorgenannte Unterkonstruktion  durchdringungsfrei
eingehängt und  mittels 1 Stk. Festpunktniet je Paneel
gegen horizontales Verrutschen gesichert

Die elektrische Inbetriebnahme, Projektierung und
Anmeldung beim Netzbetreiber ist bauseits zu erbringen
Menge: 1,000 Stk.

**01.14 Querstoss "Tiefe Schattenfuge"Q01**
Querstoss
Zuschnitt 160 mm
"Tiefe Schattenfuge" mit unsichtbarem zurückgesetztem
Fugenblech
Materialdicke und Oberfläche wie Siding-Fassadenprofil

z. B. Querstoss PRO+® Q01, Gramm Profiltechnik GmbH,
info@proplus-fassade.com,  oder gleichwertig

Angebotenes Produkt:

Um Zwängungen zu vermeiden ist das Anschlussprofil mit
einem Fassadenfeld verbunden

Liefern und mit bauaufsichtlich zugelassenen
Befestigern nach statischer Erfordernis montieren
Menge: 1,000 m

**01.15 Querstoss "Doppelfuge"Q02**
Querstoss
Zuschnitt 190 mm
"Doppelfuge" - Stehfalzfuge
Materialdicke und Oberfläche wie Siding-Fassadenprofil

z. B. Querstoss PRO+® Q02, Gramm Profiltechnik GmbH,
info@proplus-fassade.com,  oder gleichwertig

Angebotenes Produkt:

Um Zwängungen zu vermeiden ist das Anschlussprofil mit
einem Fassadenfeld verbunden

Liefern und mit bauaufsichtlich zugelassenen
Befestigern nach statischer Erfordernis montieren
Menge: 1,000 m

**01.16 Querstoss aus "Unsichtbares Fugenblech"Q03**
Querstoss
Zuschnitt 110 mm
Mit unsichtbarem Fugenblech
Materialdicke und Oberfläche wie Siding-Fassadenprofil

z. B. Querstoss PRO+® Q03, Gramm Profiltechnik GmbH,
info@proplus-fassade.com,  oder gleichwertig

Angebotenes Produkt:

Um Zwängungen zu vermeiden ist das Anschlussprofil mit
einem Fassadenfeld verbunden

Liefern und mit bauaufsichtlich zugelassenen
Befestigern nach statischer Erfordernis montieren
Menge: 1,000 m

**01.17 Sockelanschluss "Fassadenbündig zweiteilig"S01**
Sockelanschluss
Zuschnitt 175 mm / 120 mm
fassadenbündig zweiteilig
Materialdicke und Oberfläche wie Siding-Fassadenprofil

z. B. Sockelanschluss PRO+® S01, Gramm Profiltechnik
GmbH, info@proplus-fassade.com,  oder gleichwertig

Angebotenes Produkt:

Um Zwängungen zu vermeiden ist das Anschlussprofil mit
einem Fassadenfeld verbunden

Liefern und mit bauaufsichtlich zugelassenen
Befestigern nach statischer Erfordernis montieren
Menge: 1,000 m

**01.18 Sockelanschluss "Standard einteilig"S02**
Sockelanschluss
Zuschnitt 127 mm
Standard, einteilig
Materialdicke und Oberfläche wie Siding-Fassadenprofil

z. B. Sockelanschluss PRO+® S02, Gramm Profiltechnik
GmbH, info@proplus-fassade.com,  oder gleichwertig

Angebotenes Produkt:

Um Zwängungen zu vermeiden ist das Anschlussprofil mit
einem Fassadenfeld verbunden

Liefern und mit bauaufsichtlich zugelassenen
Befestigern nach statischer Erfordernis montieren
Menge: 1,000 m

**01.19 Sockelanschluss "mit Einsteckprofil"S03**
Sockelanschluss
mit Einsteckprofil
Materialdicke und Oberfläche wie Siding-Fassadenprofil

z. B. Sockelanschluss PRO+® S03, Gramm Profiltechnik
GmbH, info@proplus-fassade.com,  oder gleichwertig

Angebotenes Produkt:

Um Zwängungen zu vermeiden ist das Anschlussprofil mit
einem Fassadenfeld verbunden

Liefern und mit bauaufsichtlich zugelassenen
Befestigern nach statischer Erfordernis montieren
Menge: 1,000 m

**01.20 Sockelanschluss "flexibel"S04**
Sockelanschluss
flexibel, Alu-Strangpressprofil
Materialdicke und Oberfläche wie Siding-Fassadenprofil

z. B. Sockelanschluss PRO+® S04, Gramm Profiltechnik
GmbH, info@proplus-fassade.com,  oder gleichwertig

Angebotenes Produkt:

Um Zwängungen zu vermeiden ist das Anschlussprofil mit
einem Fassadenfeld verbunden

Liefern und mit bauaufsichtlich zugelassenen
Befestigern nach statischer Erfordernis montieren
Menge: 1,000 m

**01.21 Eckelement "Positiv-Ecke"E01**
Eckelement
Gleichschenklig mit positiver Ecke und Schattenfuge
Materialdicke und Oberfläche wie Siding-Fassadenprofil

z. B. Eckelement Stahl PRO+® E01, Gramm Profiltechnik
GmbH, info@proplus-fassade.com,  oder gleichwertig

Angebotenes Produkt:

Liefern und mit bauaufsichtlichen Befestigern mit dem
Siding-Fassadenprofil vernietet
Menge: 1,000 Stk

**01.22 Eckelement "Negative-Ecke"E02**
Eckelement
Negative Ecke
Materialdicke und Oberfläche wie Siding-Fassadenprofil

z. B. Eckelement Stahl PRO+® E02, Gramm Profiltechnik
GmbH, info@proplus-fassade.com,  oder gleichwertig

Angebotenes Produkt:

Liefern und mit bauaufsichtlichen zugelassenen
Befestigern mit dem Siding-Fassadenprofil vernietet
Menge: 1,000 Stk.

**01.23 Zulage Eckelement gekantete Ausführung E03**
Zulage Eckelement gekantete Ausführung
Materialdicke und Oberfläche wie
Siding-Fassadenprofil

z. B. Eckelement PRO+® E03, Gramm Profiltechnik GmbH,
info@proplus-fassade.com,  oder gleichwertig

Angebotenes Produkt:

Liefern und mit bauaufsichtlich zugelassenen
Befestigern mittels U-Wandkonsolen befestigen
Menge: 1,000 Stk.

**01.24 Attikaanschluss "Fassadenbündig dreiteilig"A01**
Attikaanschluss Fassadenbündig
Ausführung  dreiteilig Attikrand unsichtbar, bestehend
aus:

Innerem  Attikaprofil  inkl.  der erforderlichen
Haftbleche
Zuschnitt:

Lochblechprofil 2- fach gekantet
Zuschnitt: bis 200 mm

PRO+® Halbseitenpaneel nach innen gekantet
Materialdicke und Oberfläche wie
Siding-Fassadenprofil

z. B. Attikaanschluss PRO+® A01, Gramm Profiltechnik
GmbH, info@proplus-fassade.com,  oder gleichwertig

Angebotenes Produkt:

Liefern und mit bauaufsichtlich zugelassenen
Befestigern nach statischer Erfordernis montieren
Menge: 1,000 m

**01.25 Zulage Attikaabdeckung für Eckausbildung**
Zulage Attikaabdeckung für Eckausbildung

Zulage als geschweißte Verbindung, als Innen- oder
Außenecke, inkl. der Rillenstoßverbindungen an den
Übergängen zu den Regelbauteilen.
Menge: 1,000 Stk.

**01.26 Attikaanschluss "Standard einteilig"A02**
Attikaanschluss
Zuschnitt:
Standard einteilig
Materialdicke und Oberfläche wie Siding-Fassadenprofil

z. B. Attikanschluss PRO+® A02, Gramm Profiltechnik
GmbH, info@proplus-fassade.com,  oder gleichwertig

Angebotenes Produkt:

Liefern und mit bauaufsichtlich zugelassenen
Befestigern nach statischer Erfordernis montieren
Menge: 1,000 m

**01.27 Attikaanschluss "Gekantet aus Fassadenmodul"A03**
Attikaanschluss
Zuschnitt:

Fassadenbündig, einteilig, gekantet aus Fassadenmodul,
max. 1100 mm vollumschliessend
Materialdicke und Oberfläche wie Siding-Fassadenprofil

z. B. Attikaanschluss PRO+® A03, Gramm Profiltechnik
GmbH, info@proplus-fassade.com,  oder gleichwertig

Angebotenes Produkt:

Liefern und mit bauaufsichtlich zugelassenen
Befestigern nach statischer Erfordernis montieren
Menge: 1,000 m

**01.28 Fensterleibungsausbildung 2 tlg. bestehend aus: -Anschluss- bzw. Unterkonstruktionswinkel aus Aluminium, Montage mit Dichtband auf Fensterrahmen -Leibungsblech mit angekantetem Stehlfalz, Oberfläche wie Fassadenbekleidung, mehrfach gekantet Zuschnitt: z. B. PRO+® Fensterleibung, Gramm Profiltechnik GmbH, info@proplusfassade.com oder gleichwertig**
Fensterleibungsausbildung 2 tlg. bestehend aus:

Anschluss- bzw. Unterkonstruktionswinkel aus
Aluminium, Montage mit Dichtband auf Fensterrahmen

Leibungsblech mit angekantetem Stehlfalz, Oberfläche
wie Fassadenbekleidung, mehrfach gekantet
Zuschnitt:

z. B. PRO+® Fensterleibung, Gramm Profiltechnik GmbH,
info@proplus-fassade.com oder gleichwertig

Angebotenes Produkt:

Liefern und mit bauaufsichtlich zugelassenen
Befestigern nacht statischer Erfordernis montieren
Menge: 1,000 m
